# Kühlebornweg, Haydn, Birkbusch
Angebotsaufforderung (GAEB DA 2000 1.2, DA83)
Projekt: 013731
Währung: EUR
Auftraggeber: Covivio Berlin Prime SAS, c/o Covivio Immobilien GmbH, Essener Straße 66, 46047 Oberhausen, Deutschland, Ansprechpartner Mustermann, UStIdent 12345; DebitorNr: 11111
Erstellt mit: GAEB Toolbox V3.3 G90 R20230829, iTWO_64 V24.0.454, 29.04.2026

## Zusätzlicher Text
Leistungsverzeichnis über Maler- und Bodenbelagsarbeiten im Treppenhaus

Bauvorhaben:  Kühlebornweg 14-22

Bauort:  12203 Berlin

Bauherren:  Covivio PrimeSAS

Planung und Bauleitung:  Covivio Immobilien GmbH,
  Herr Berends
  Pariser Str.39-41, 10707 Berlin

Angebot über:  Treppenhaussanierung /
  Malerarbeiten nach Fensteraustausch
  (5 Treppenhäuser)

Die Arbeiten erfolgen in zwei Teilbauabschnitten
Ausführungszeitraum 06/2026 - Ende 01/2027
BA1.1 06/2026 - Ende 10/2026 (Beginnend mit den Malerarbeiten nach Fenstertausch)
BA1.2 11/2026 - Ende 01/2027

## Zusätzlicher Text
BAUVORHABEN:  Treppenhaussanierung / Malerarbeiten nach Fensteraustausch
=========================================

GEWERK:  Maler- und Bodenbelagsarbeiten
Ausführungszeitraum 05/2026 - Ende 01/2027
BA1.1 05/2026 - Ende 10/2026 (Beginnend mit den Malerarbeiten nach Fenstertausch)
BA1.2 11/2026 - Ende 01/2027

Soweit nicht anders beschrieben enthalten die nachfolgenden Positionen jeweils die Lieferung der genannten Materialien, sowie aller erforderlichen Klein- und Zubehörmaterialien. Ausgebaute Materialien sind jeweils abzufahren und zu entsorgen.

Die Baustelle ist vor Angebotsabgabe zu Besichtigen. Sollten Unklarheiten zur Ausführung oder zu einzelnen Positionen bestehen, sind diese unbedingt vor Angebotsabgabe durch den Auftragnehmer mit dem Auftraggeber zu klären.

Termine

Ausführung ab (siehe oben)

Ortsbesichtigung

Eine Ortsbesichtigung vor Angebotsabgabe ist zwingend erforderlich, da nur eine beschränkte Baustelleneinrichtung vorhanden ist.

Aufmaß

Maßgebend für die Abrechnung ist das nach Fertigstellung aller Arbeiten
(gemeinsam mit Ihnen und unserer Bauleitung) das vorzulegende Aufmaß.

Leistung

Die Wohnungsgesellschaften behalten sich das Recht vor, einzelne Positionen aus dem Auftragsumfang herauszunehmen, ohne das hierfür Kosten geltend gemacht werden können oder eine Änderung der Einheitspreise anderer Positionen erfolgt.

Der Arbeitsumfang bestimmt sich ausschließlich nach dem Text unserer Bestellung und etwaig schriftlich erteilten Nachbestellungen.

Lieferungen und Leistungen, denen keine schriftliche Bestellung zu Grunde liegt, werden von uns nicht abgerechnet.

Für Änderungen aufgrund behördlicher Auflagen oder die von uns gewünscht werden, sind auf der Basis des Hauptangebotes entsprechende Ergänzungsangebote einzureichen.

Wesentliche Veränderungen im Leistungsumfang sind uns rechtzeitig durch ein schriftliches Nachtragsangebot zu melden. Dies gilt für zusätzliche, im Leistungsverzeichnis nicht enthaltene Arbeiten, aber auch bei Massenerhöhungen.

Bedingungen für die Entsorgung von Abfällen

Der Leistungserbringer ist verpflichtet, die bei uns anfallenden Abfälle ordnungsgemäß und
sofort zu entsorgen.  Zu diesem Zweck hat er die einschlägigen Gesetze, Verordnungen und sonstigen öffentlich-rechtlichen Vorschriften einzuhalten.

Der Leistungserbringer sichert zu und führt auf unser Verlangen den Nachweis, dass er die
behördliche Einsammlungs- oder Beförderungsgenehmigung nach dem Abfallgesetz hat.
Das Erlöschen dieser Genehmigung ist uns unverzüglich schriftlich mitzuteilen. Die Erklärung des Betreibers der Abfallentsorgungsanlage über die Übernähme der Abfälle ist vor der Beförderung vorzulegen.

Mit Übernahme der Abfälle durch den Leistungserbringer gehen Eigentum, Gefahr, Verkehrssicherungs-pflicht und öffentlich-rechtliche Verantwortung auf diesen über.

Die Beförderung hat auf direktem Fahrweg ohne Unterbrechung, Zwischenlagerung und Umladung auf andere Transportmittel zu erfolgen.  Der Leistungserbringer hat die behördlich geforderten Begleitscheine mit sich zu fuhren und ihre Quittierung durch den Betreiber der Abfallentsorgungsanlage herbeizuführen. Sind solche Begleitscheine nicht erforderlich, hat er uns eine Übernahmebestätigung durch den Betreiber der Abfallentsorgungsanlage unverzüglich vorzulegen.

Der Leistungserbringer hat uns jede Störung in der ordnungsgemäßen Abfallentsorgung sofort zu melden.  Die Behebung der Störung hat - abgesehen von unaufschiebbaren Eilfällen - im Benehmen mit uns zu erfolgen. Davon unberührt bleibt die volle Verant-wortlichkeit des Leistungserbringers für die ordnungsgemäße Entsorgung der Abfälle.

Wir können Prüfungen zur Feststellung durchführen, ob der Leistungserbringer seinen Pflichten nachgekommen ist. Hierzu können wir zum Beispiel Einsicht nehmen in die vom Leistungserbringer nach öffentlich-rechtlichen Vorschriften zu führenden Nachweisbücher und in den Genehmigungsbescheid der angefahrenen Abfallentsorgungsanlage, dessen Vorlage der Leistungserbringer zu bewirken hat.

Der Leistungserbringer hat zur Abdeckung aller - sowohl seiner als auch unserer - sich aus der Abfallbeseitigung ergebenden Haftungsrisiken unter Einschluß des Gewässerschäden -Haftungsrisikos auf seine Kosten eine Haftpflichtversicherung in ausreichender Höhe für Personen-, Sach- und Vermögensschäden abzuschließen und uns den Abschluß auf Verlangen nachzuweisen.  Diese Regelung läßt die Haftung des Leistungserbringers unberührt.

Die in diesen Bedingungen festgelegten Pflichten hat der Leistungserbringer jedem Dritten aufzuerlegen, dessen er sich zur Erfüllung dieser Pflichten bedient.

## Zusätzlicher Text
A) ALLGEMEINE VORBEMERKUNGEN
=================================================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Soweit persönliche Schutzausstattung (PSA) erforderlich ist, hierzu zählen auch Artikel zur Wahrung der Notwendigkeiten im Rahmen eines erhöhten Infektionsschutzes, sind diese entsprechend den gesetzlichen Anforderungen bzw. der situativen Notwendigkeit immer einzusetzen.

5) Möbel und sonstiges Mietereigentum, Bodenflächen und angrenzende Bauteile etc. im Bereich der auszuführenden Arbeiten sind durch Folie, evtl. Schaltafeln oder Ähnliches zu schützen.

A3) PREISE

Soweit und sobald Überschreitungen absehbar sind, ist hierüber der Abteilung Einkauf des AG ein schriftliches Angebot einzureichen und eine gesonderte Vereinbarung zu treffen.

In den Einheitspreisen sind sämtliche Kosten, wie Lohn-, Material- und Nebenkosten, hierzu gehören auch erforderliche Hygieneschutzartikel, enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Zusatzleistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise in irgendeiner Form Dritten entgeltlich oder unentgeltlich zugänglich gemacht werden.

## Zusätzlicher Text
B)  ALLGEMEINE TECHNISCHE VORBEMERKUNGEN
=======================================================

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## Zusätzlicher Text
C) TECHNISCHE VORBEMERKUNGEN
===============================

Für Angebot und Ausführung sind besonders zu beachten:

DIN 18299  Allgemeine Regelungen für Bauarbeiten je der Art

DIN  4420  Arbeits- und Schutzgerüste

DIN 18350  Putz- und Stuckarbeiten

DIN 18363  Maler- und Lackierarbeiten

DIN 18451  Gerüstarbeiten

DIN 18540  Abdichten von Außenwandfugen im Hochbau mit
Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich Arbeits-, Gesundheits- und Umweltschutz zu beachten. Dies gilt insbesondere für die geltenden Unfall-Verhütungsvorschriften (UVV), Arbeitsstätten-Verordnung (ArbStättV) und das Abfall- und Kreislaufwirtschaftsgesetz (AbfG/KrWG).

-Der AN hat den Nachweis auf Verlangen zu erbringen, dass er für die bei der Baumassnahme beteiligten Mitarbeiter das Arbeitsschutzgesetz (ArbSchG) umgesetzt hat.

-Der AN hat den Nachweis auf Verlangen zu erbringen, dass er die bei der Baumassnahme beteiligten Mitarbeiter gemäss §7 der BGV A1 UVV "Allgemeine Vorschriften" unterwiesen hat.

-Der AN hat den Nachweis auf Verlangen zu erbringen, dass er nur zugelassene und geprüfte Maschinen und Einrichtungen während der Baumassnahme einsetzt.

-Bei Notwendigkeit eines vom Sicherheits- und Gesundheitsschutzkoordinator (SiGeKo) zu erstellenden Sicherheits- und Gesundheitsschutzplans (SiGePlan) hat der AN diesen unbedingt  zu berücksichtigen. Notwendige Änderungen des SiGePlans sind mit dem SiGeKo abzustimmen.

-Die Aufnahme der Tätigkeit ist dem SiGeKo mindestens eine Woche vor Tätigkeitsaufnahme schriftlich anzuzeigen.

Nebenleistungen und Vereinbarungen bei Putz-, Maler- und Lackierarbeiten

Folgende Leistungen sind neben den Nebenleistungen in die Einheitspreise einzukalkulieren, wenn in der Leistungsbeschreibung keine eigene Position dafür vorgesehen ist:

a) Augenscheinliche Überprüfung aller im Untergrund eingesetzten Geländer-, Gitterstützen und sonstige Verankerungen auf fachgerechte Überarbeitbarkeit.

b) Erschwernisse durch Vorhandensein von Regenfallrohren oder sonstigen Leitungen werden nicht vergütet.

c) Säuberung des Untergrundes von Staub und Verschmutzung sowie von lose sitzenden Putz- und Betonteilen durch Trocken - Reinigung.

d) Das Ausbilden, Aufstellen und wieder entfernen eines geeigneten Auffangsystems zum Auffangen des anfallenden Schmutzwassers bzw. der gesamten belasteten Flüssigkeiten, z. B. Rinnensystem aus chemisch resistentem Kunststoff oder Folienwannen mit flüssigkeitsdichtem Anschluss zur Fassadenfläche bei Nass  Reinigung. Schmutzwasseranlage für o. a. Reinigungsarbeiten, mit Zusatzmittel / ohne Zusatzmittel aufstellen und vorhalten zur Vorklärung des anfallenden Schmutzwassers sowie der belasteten Flüssigkeiten sowie die bei belasteten Flüssigkeiten benötigten mobilen Abwasseranlagen, inkl. aller durch den Betreiber der mobilen Abwasseranlage zu erbringenden regelmässigen Prüf- und Probeentnahmekosten, Bedienung der Anlage sowie Einleitung des vorgeklärten Reinigungswassers in die Kanalisation entsprechend den jeweils gültigen Vorschriften. Die Anlage ist nach den jeweils gültigen Ortsgesetzen bzw. örtlichen Richtlinien abgenommen und wird entsprechend der Richtlinien `Fassadenreinigung` durch geeignetes Fachpersonal bedient. Auffangen und Lagern des Schmutzwassers sowie der gesamten belüfteten Flüssigkeit in bruchfesten, fest verschliessbaren und vor Missbrauch gesicherten Behältern bis zur Filterung, Einleitung und Entsorgung.

e) Das farbige Absetzen eines Bauteils sowie das Absetzen und Beschneiden von Fenster- und Türfaschen, Bändern, Gesimsen, Nuten und Sockelflächen.

f) Das Einholen der Genehmigungen für Strassen- und Bürgersteigabsperrungen, bzw. für die Nutzung von Nachbargrundstücken.

g) Schutz der in Benutzung genommenen öffentlichen Verkehrsflächen oder anderer Einrichtungen und Vorleistungen anderer Unternehmer vor Beschädigung sowie Beseitigung der Schäden oder Übernahme der Kosten hierfür.

h) Übernahme der Gebühren für die Benutzung von öffentlichen Verkehrsflächen oder  Nachbargrundstücken.

i) Notwendige Maßnahmen zum Schutz von Dächern, Rinnen, Fallrohren, Blechen, Fugenbändern, Fußböden, Geländern, Stahlzargen, Fenstern, Türen, Beschlägen und sonstigen Bauteilen vor Verunreinigungen und Beschädigungen durch die Putzarbeiten, einschl. der erforderlichen Stoffe oder Schutzanstriche für Verblendungen, Gesimse, Sohlbänke, eloxierte Teile u.ä. sowie die spätere Beseitigung.

j) Die Kosten für Aufenthalts- und Lagerräume.

k) Das Wiederherstellen der durch die eigenen Arbeiten beschädigten Grünanlagen (durch Anlieferungen, Lagerflächen etc.)

l) Das Herstellen von bis zu 0,50 m² grossen mobilen Musterflächen nach Vorauswahl vorliegender Farbvorschläge.

Besondere Hinweise

Bei dieser Ausschreibung wird zur Bedingung gemacht, dass keine Baustoffe verwendet werden, die

a) voll- oder teilhalogenierte Fluorchlorkohlenwasserstoffe (FCKW, HFCKW) enthalten oder unter Verwendung dieser Stoffe hergestellt wurden

b) UF  Montageschäume (Harnstoff-Formaldehyd-Schaumkunststoff) und Baustoffe deren  Ausgleichskonzentration für Formaldehyd 0,05 ppm (parts per million; 1,0 mg/kg) im  Prüfraum überschreitet. (Das Prüfverfahren richtet sich nach der Richtlinie des Ausschusses für Einheitliche Technische Baubestimmungen (ETB) zur Begrenzung der Formaldehydemission in die Raumluft bei Verwendung von Harnstoff-Formaldehydharz Ortschaum)

c) Lösemittelhaltige Farben und Lacke sind zu vermeiden. Für eine Verwendung im Einzelfall ist die Zustimmung vom Auftraggeber einzuholen.

Produkt- und Systemvorgaben

Vor Angebotsabgabe sind die Oberflächen der Fassadenflächen auf die ausgeschriebene Ausführungsart des Anstrichsystems hin zu prüfen.

Folgende Fabrikate können verwendet werden:

Brillux
Caparaol
Herbol
Sto
oder gleichwertig

Das angebotene Fabrikat ist vor Angebotsabgabe zu benennen.

Die Farbtöne sind in Absprache mit der Bauleitung festzulegen. Für farbige Anstrichsysteme, einschl. deren Putze gelten folgende Farbtonstufen:

hell getönt  entspricht Hellbezugswerten  51 -100

mittel getönt  entspricht Hellbezugswerten  26 - 50

satt getönt  entspricht Hellbezugswerten  25 - 11

Voll- oder  entspricht Hellbezugswerten  0 - 10
Sonderton

Hellgetönte Beschichtungen werden nicht gesondert vergütet und sind in den Einheitspreis für weisse Anstriche einzukalkulieren. Die weiteren Abstufungen werden gesondert vergütet und sind bei Bedarf gesondert im LV aufgeführt.

Die o. a. Abstufung gilt nicht für Lacke und Lasuren. Sind Lack- und Lasurarbeiten von Holz- und Stahlbauteilen im LV enthalten, sind sämtliche Farbtonstufen in den Einheitspreis einzukalkulieren. Sie werden nicht gesondert vergütet.

Untergrundprüfung

Die Überprüfung des vorhandenen Untergrundes auf Mängel oder nicht ausreichenden Vorleistungen hat der AN unbedingt durchzuführen. Gemäss VOB Teil B, DIN 1961 § 4 Nr. 3 sowie VOB Teil C ist der AN verpflichtet vor Beginn der Arbeiten die örtl. Bauleitung schriftlich auf Mängel hinzuweisen. Der AN haftet für alle später auftretenden Schäden in vollem Umfang, wenn die Mängelmeldung nicht rechtzeitig schriftlich erfolgt ist.

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

.

## 342 Maler / Boden TRH
Datum: 29.04.2026

### Bereich 01 Kühlebornweg 14 -22 - Maler

#### Abschnitt 01.01 Baustelleneinrichtung

**01.01.0010 Baustelleneinrichtung**
Baustelleneinrichtung Liefern und Vorhalten aller zur
Ausführung der Arbeiten benötigten Geräte und
Werkzeuge.
Menge: 1,000 psch

**01.01.0020 Baustellen WC**
*** Bedarfsposition ohne GB
Lieferung und Vorhalten eines Baustellen WCs über die gesamte Bauzeit (3 Treppenhäuser)
Die Nutzung durch andere Gewerke wird gestattet
Menge: 1,000 St

**01.01.0030 Herstellen von Bauwasser**
*** Bedarfsposition ohne GB
Liefern, Herstellen und Demontieren  vom Bauwasseranschluß mit Wasserzähler - nach Beendigung der Maßnahme Mitteilung des Gesamtverbrauches
Menge: 1,000 psch

**01.01.0040 Herstellen von Baustrom**
*** Bedarfsposition ohne GB
Liefern, Herstellen und Demontieren  vom Baustromanschluß mit Stromzähler - nach Beendigung der Maßnahme Mitteilung des Gesamtverbrauches
Menge: 1,000 psch

#### Abschnitt 01.02 Malerarbeiten

**01.02.0010 Abdeckarbeiten**
Filzpappe oder Abdeckvlies liefern und Bodenflächen
abdecken und vor Verschmutzung schützen. Eventuelle
Abklebearbeiten sind in den Preis einzukalkulieren. Nach Abschluss der Arbeiten das Abdeckmaterial aufnehmen und
entsorgen.
Menge: 1,000 psch

**01.02.0020 Musterflächen**
Anfertigen von 3 Musterflächen in Abstimmung mit der Bauleitung.
Menge: 1,000 psch

**01.02.0030 Untergrundvorbereitung Decke u. Wand**
Verunreinigungen, Nikotin-, Ruß-, Fettflecken, abwaschen, Verunreinigungen wie Nikotinvrschmutzungen, Ruß-, Fettflecken vollflächig durch geeignete Maßnahmen, fachgerecht abwaschen, einschl. aller erf. Nebenarbeiten und Schutzmaßnahmen.
Menge: 2100,000 m²

**01.02.0040 Grundierung der Decke und Wände**
Wand- und Deckenflächen mit einer für den
Untergrund geeigneten und dem weiteren Aufbau
erforderlichen Grundierung nach Herstellervorschrift
grundieren.
Menge: 2100,000 m²

**01.02.0050 Gerüst Treppenkopf**
Stck. Gerüst Treppenkopf nach Vorschrift
BBG aufbauen, während der Bauzeit vorhalten und abfahren.
Menge: 5,000 Stck

**01.02.0060 Treviragewebe an Decken-, und Wandflächen**
Treviragewebe an Decken-, und Wandflächen (Treppenkopf vollflächig)
Treviragewebe in Kleber eingebettet
an Decken-, und Wandflächen kleben.
Menge: 500,000 m²

**01.02.0070 Putzschäden ausbessern**
Nicht tragfähigen Putz  abschlagen und entsorgen
Putzgrund säubern, vornässen und soweit
erforderlich mit Sprizbewurf versehen.
Fehlstellen fachgerecht mit einem in der Festigkeit und
und Struktur dem vorhandenen  Putz entsprechenden Putzmörtel beiarbeiten inkl. Panzergewebe (4x4 bzw. 6x6).
Putzdicke im Mittel: ca. 20 mm
Menge: 100,000 m²

**01.02.0080 Zulage Fliesenflächen**
*** Bedarfsposition ohne GB
Defekte ausgebrochene Fliesen mit Putz dem Bestand angepasst (Farbe) angleichen und Löcher / Borhrungen mit Silikon auffüllen
Menge: 1,000 psch

**01.02.0090 Decken-, und Wandflächen**
*** Bedarfsposition ohne GB
Decken-, und Wandflächen
Alte beschädigte Anstriche durch
abbeizen entfernen.Untergrund nachwaschen
und grundieren.
Menge: 120,000 m²

**01.02.0100 Teilspachtelung der Decken bis 20% der Gesamtfläche**
Deckenflächen Unebenheiten
beispachteln. Beispachteln von Unebenheiten,
Ausbruchstellen, Lunkern und Rissen mit
verarbeitungsfertiger, gut füllender Leichtspachtelmasse,
emissions- und lösemittelfrei.
Menge: 420,000 m²

**01.02.0110 Wandschlitze bis zu einer Breite von 5 cm**
*** Bedarfsposition ohne GB
Wandschlitze bis zu einer Breite von 5 cm
nach Verlegung der E-Leitungen
sauber schließen und an den vorhandenen
Wandputz übergangslos angleichen.
Menge: 250,000 m

**01.02.0120 Zulage vollflächige Spachtelung Wandflächen Q3**
Menge: 1700,000 m²

**01.02.0130 Acryl ziehen**
Menge: 1700,000 m

**01.02.0140 Anstrich Decke u. Wand**
Decken- und Wandflächen Zwischenbeschichtung
und Schlußbeschichtung,  Zwischenbeschichtung und Schlußbeschichtung mit Dispersionsfarbe bis Preisgruppe 2, wasserverdünnbar, lösemittelfrei, diffusionsfähig, Naßabrieb-Klasse 3,  (waschbeständig nach DIN 53778)
Menge: 2100,000 m²

**01.02.0150 Zulage Vor. Pos. Preisgruppe 3**
*** Bedarfsposition ohne GB
Menge: 1,000 m²

**01.02.0160 Zulage Vor. Pos. 1.2.140 Anstrich Paneel**
Wandflächen (Paneel), mit Dispersionsfarbe NAK 2 bis Preisgruppe 2
Höhe ca. 1,20 m
Menge: 600,000 m²

**01.02.0170 Zulage Vor. Pos. Preisgruppe 3**
Menge: 600,000 m²

**01.02.0180 Zulage Stuck im EG auswaschen und farblich absetzen**
*** Bedarfsposition ohne GB
Menge: 1,000 psch

**01.02.0190 Anstrich WE Türen**
(einseitig)vorhandene Altanstriche reinigen, lose Anstrichsteile entfernen, gründlich schleifen, rohe Holzteile imrägnieren, kleine Löcher und Fehlstellen mit Lackspachtel ausspachteln und mit Alkydharzlack, Farbtöne nach Vorgaben des AG bis Preisgruppe 2, vorstreichen und deckend lackieren
Menge: 150,000 m²

**01.02.0200 Zulage Vor. Pos. Preisgruppe 3**
*** Bedarfsposition ohne GB
Menge: 1,000 m2

**01.02.0210 Zulage Anstrich WE Türrahmen**
Türrahmen inkl. Zierhaube: vorhandene Altanstriche reinigen, lose Anstrichsteile entfernen, gründlich schleifen, rohe Holzteile imrägnieren, kleine Löcher und Fehlstellen mit Lackspachtel ausspachteln und mit Acryllack, Farbtöne nach Vorgaben des AG bis Preisgruppe 2, vorstreichen und deckend lackieren
Menge: 300,000 m

**01.02.0220 Zulage Vor. Pos. Preisgruppe 3**
Menge: 300,000 m

**01.02.0230 Anstrich WE Türschwelle**
vorhandene Altanstriche reinigen, lose Anstrichsteile entfernen, gründlich schleifen, rohe Holzteile imrägnieren, kleine Löcher und Fehlstellen mit Lackspachtel ausspachteln und mit Acryllack, Farbtöne nach Vorgaben des AG bis Preisgruppe 2, vorstreichen und deckend lackieren
Menge: 66,000 m

**01.02.0240 Zulage Vor. Pos. Preisgruppe 3**
Menge: 66,000 m

**01.02.0250 Anstrich Stahltüren**
Stahltüren einschl. Zarge, ca.1,00/2,00 groß,
schleifen,reinigen, Rostschutzanstrich, Zwischen- und
Schlußanstrich mit Acryllackfarbe. bis Preisgruppe 2
einseitig
Menge: 14,000 m²

**01.02.0260 Zulage Vor. Pos. Preisgruppe 3**
*** Bedarfsposition ohne GB
Menge: 1,000 m2

**01.02.0270 Anstrich Hauseingangstür**
vorhandenen  Altanstrich reinigen, lose Anstrichsteile entfernen, gründlich schleifen, rohe Holzteile imrägnieren, kleine Löcher und Fehlstellen mit Lackspachtel ausspachteln und mit Acryllack, Farbtöne nach Vorgaben des AG bis Preisgruppe 2, vorstreichen und deckend lackieren
Menge: 20,000 m²

**01.02.0280 Zulage Vor. Pos. Preisgruppe 3**
Menge: 20,000 m2

**01.02.0290 Anstrich Sockelleisten**
vorhandenen  Altanstrich reinigen, lose Anstrichsteile entfernen, gründlich schleifen, rohe Holzteile imrägnieren, kleine Löcher und Fehlstellen mit Lackspachtel ausspachteln und mit Alkydharzlack, Farbtöne nach Vorgaben des AG bis Preisgruppe 2, vorstreichen und deckend lackieren
Menge: 300,000 m

**01.02.0300 Zulage Vor. Pos. Preisgruppe 3**
Menge: 300,000 m

**01.02.0310 Anstrich Viertelstäbe**
vorhandenen  Altanstrich reinigen, lose Anstrichsteile entfernen, gründlich schleifen, rohe Holzteile imrägnieren, kleine Löcher und Fehlstellen mit Lackspachtel ausspachteln und mit Alkydharzlack, Farbtöne nach Vorgaben des AG bis Preisgruppe 2, vorstreichen und deckend lackieren
Menge: 450,000 m

**01.02.0320 Zulage Vor. Pos. Preisgruppe 3**
Menge: 450,000 m

**01.02.0330 Anstrich Geländer**
Holztreppengeländer inkl. Bischofsmützen: vorhandene Altanstriche reinigen, lose Anstrichsteile entfernen, gründlich schleifen, rohe Holzteile imrägnieren, kleine Löcher und Fehlstellen mit Lackspachtel ausspachteln und mit Alkydharzlack, Farbtöne nach Vorgaben des AG bis Preisgruppe 2, vorstreichen und deckend lackieren
Menge: 175,000 m

**01.02.0340 Zulage Vor. Pos. Preisgruppe 3**
*** Bedarfsposition ohne GB
Menge: 1,000 m2

**01.02.0350 Anstrich Handlauf**
*** Bedarfsposition ohne GB
Holzhandlauf: vorhandene Altanstriche reinigen, lose Anstrichsteile entfernen, gründlich schleifen, rohe Holzteile imrägnieren, kleine Löcher und Fehlstellen mit Lackspachtel ausspachteln und mit Alkydharzlack, Farbtöne nach Vorgaben des AG bis Preisgruppe 2, vorstreichen und deckend lackieren
Menge: 175,000 m

**01.02.0360 Zulage Vor. Pos. Preisgruppe 3**
*** Bedarfsposition ohne GB
Menge: 175,000 m2

**01.02.0370 Anstrich Trittstufen**
Trittstufen: vorhandene Altanstriche reinigen, lose Anstrichsteile entfernen, gründlich schleifen, rohe Holzteile imrägnieren, kleine Löcher und Fehlstellen mit Lackspachtel ausspachteln und mit Alkydharzlack, Farbtöne nach Vorgaben des AG
bis Preisgruppe 2, vorstreichen und deckend lackieren
Menge: 382,000 Stk

**01.02.0380 Zulage Vor. Pos. Preisgruppe 3**
*** Bedarfsposition ohne GB
Menge: 1,000 Stck

**01.02.0390 Anstrich Setzstufen**
Setztstufe: vorhandene Altanstriche reinigen, lose Anstrichsteile entfernen, gründlich schleifen, rohe Holzteile imrägnieren, kleine Löcher und Fehlstellen mit Lackspachtel ausspachteln und mit Alkydharzlack, Farbtöne nach Vorgaben des AG bis Preisgruppe 2, vorstreichen und deckend lackieren
Menge: 382,000 Stk

**01.02.0400 Zulage Vor. Pos. Preisgruppe 3**
*** Bedarfsposition ohne GB
Menge: 1,000 Stck

**01.02.0410 Anstrich Podeste**
Podeste bestehehend aus Haupt- und Zwischenpodest: vorhandene Altanstriche reinigen, lose Anstrichsteile entfernen, gründlich schleifen, rohe Holzteile imrägnieren, kleine Löcher und Fehlstellen mit Lackspachtel ausspachteln und mit Alkydharzlack, Farbtöne nach Vorgaben des AG
bis Preisgruppe 2, vorstreichen und deckend lackieren

Je Stk. Podest ca. 5 m Länge x 0,20 m Breite
Menge: 42,000 Stk

**01.02.0420 Zulage Vor. Pos. Preisgruppe 3**
*** Bedarfsposition ohne GB
Menge: 1,000 m2

**01.02.0430 Treppenwangen**
Treppenwangen, mit Acryllack streichen.
Menge: 175,000 m

**01.02.0440 Stundenlohn Maler**
*** Bedarfsposition ohne GB
Menge: 30,000 Std

**01.02.0450 Reinigung TRH**
Reinigung desTreppenhauses wärhend der Bauphase inkl. täglichen Abfegen von Geländer und Boden- Stufenflächen. zum Wochenende je zusätzliches absaugen. Nach Fertigstellung aller Arbeiten im Treppenhaus
erfolgt eine Endreinigung.-
Menge: 1,000 psch

### Bereich 02 Kühlebornweg 14 -22 - Bodenleger

#### Abschnitt 02.01 Bodenbelagsarbeiten

**02.01.0010 Bodenbelag aufnehmen und entsorgen**
Aufnahme und Entsorgung des vollständigen Bodenbelags (Podeste und  bis zu 3 Schichten (bis Verlegereifen Untergrund)
Menge: 175,000 m²

**02.01.0020 Kantenprofil aufnehmen und entsorgen**
Menge: 382,000 St

**02.01.0030 Viertelstäbe aufnehmen und entsorgen**
Menge: 450,000 m

**02.01.0040 Untergrundvorbereitung**
Untergrund Verlegereife prüfen.
Alten PVC bzw. Anstrich, Anstrichreste und
Pflegeschichten abschleifen oder
schadhaften Belag jeglicher Art aufnehmen,
gründlich absaugen und reinigen.
Menge: 175,000 m²

**02.01.0050 Grundierung**
Dispersionsgrundierung Podeste und Stufen, verlegereifen Untergrund nach DIN 18365 mit Dispersionsgrundierung streichen
Menge: 175,000 m²

**02.01.0060 Zulage für standfeste Spachtelung vollflächig mit Gewebe**
Zulage für standfeste Spachtelung bis 5mm vollflächig mit Gewebe
Menge: 175,000 m²

**02.01.0070 Zulage Vor-Pos. für weitere 5 mm**
*** Bedarfsposition ohne GB
Menge: 1,000 m²

**02.01.0080 Grundierung**
Dispersionsgrundierung Podeste und Stufen, Verlegereifen Untergrund nach DIN 18365 mit Dispersionsgrundierung streichen
Menge: 175,000 m²

**02.01.0090 Ausgleich 3-5 mm**
Spachtelung zum Ausgleichen, Spachteln und Nivellieren von Holzdielenböden, Holzpressspanplatten und Trockenausbauelementen: Spachtelung mit zementärer Holzbodenausgleichmasse, elastisch und faserverstärkt
Menge: 175,000 m²

**02.01.0100 Bodenbelag Linoleum liefen**
nach Vorlage Muster in Absprache mit BL
Menge: 175,000 m²

**02.01.0110 Bodenbelag auf Podesten geklebt verlegen**
Linolium-Bodenbelag in Bahnen, einschichtig, durchgehend marmoriert, richtungsorientiert, ohne Träger,
Oberfläche PU-vergütet, passend zuschneiden und auf
ganzflächig gespachtelten Untergrund vollflächig mit einem lösungsmittelfreien Dispersionskleber nach Herstellervorschrift
verkleben und Ersteinpflege nach Fertigstellung.
Menge: 225,000 m²

**02.01.0120 Bodenbelag auf Stufen geklebt verlegen**
Linolium-Bodenbelag in Bahnen, einschichtig, durchgehend marmoriert, richtungsorientiert, ohne Träger,
Oberfläche PU-vergütet, passend zuschneiden und auf
ganzflächig gespachtelten Untergrund vollflächig mit einem lösungsmittelfreien Dispersionskleber nach Herstellervorschrift
verkleben und Ersteinpflege nach Fertigstellung.
Menge: 382,000 St

**02.01.0130 Kantenprofil liefern geschraubt befestigen**
Treppenkantenprofil erneuern

Altes, schadhaftes Treppenkantenprofil
entfernen und neues
Treppenkantenprofil Aluminium ca. 1,10 m liefern und fachgerecht
anbringen, einschl. der erforderlichen Vor-
und Nebenleistungen.

Die Stufenkante ist vorher mit einem
verzinktem Reparaturwinkel zu begradigen.

Farbe nach Wahl des AG.
Kantenprofil bis 35 mm.

Den Schutt zur Kippe fahren einschl.
Kippgebühren und Entsorgungskosten.
Menge: 382,000 St

**02.01.0140 Viertelstab liefern und befestigen**
Menge: 382,000 m

**02.01.0150 Silicon ziehen**
Menge: 100,000 m

**02.01.0160 Ersteinpflege des neu verlegten Bodens**
Menge: 1,000 psh

**02.01.0170 Stundenlohn Bodenleger**
*** Bedarfsposition ohne GB
Menge: 30,000 Std

#### Abschnitt 02.02 Aufarbeitung Fliesenboden

**02.02.0010 Reinigung der Fliesen Flächen Boden**
Reinigung der vorhandenen Fliesenfläche mit geeigneten, nicht aggressiven Reinigungsmitteln.
Menge: 110,000 m²

**02.02.0020 Instandsetzung Verfugung**
*** Bedarfsposition ohne GB
Entfernen der schadhaften oder losen Fugen im Bereich der Fußboden- bzw. Wandfliesen.
Reinigung der Fugenräume, staub- und fettfrei.
Neuverfugung mit zementärem Fugenmaterial, Farbe passend zum Bestand.
Glätten und Verdichten der Fugen, gleichmäßige Oberfläche sicherstellen.
Endreinigung der Fläche nach Aushärtung
Menge: 1,000 lfm

**02.02.0030 Austausch defekter Fliesen**
*** Bedarfsposition ohne GB
Entfernen loser oder beschädigter Fliesen, fachgerechtes Entsorgen.
Untergrundprüfung und Ausbesserung schadhafter Stellen mit geeignetem Reparaturmörtel.
Ersatz fehlender Fliesen durch gleichwertige Fliesen (Farb- und Strukturangleichung soweit möglich).
Neuverfugung der gesamten Fläche mit zementärem Fugenmaterial, Farbe passend zum Bestand.
Menge: 1,000 m²

**02.02.0040 Imprägnierung/Versiegelung**
Aufbringen eines geeigneten, lösemittelfreien Imprägnier- oder Versiegelungsmittels (wasser- oder lösemittelbasiert, je nach Untergrund) zur Reduzierung der Wasser- und Schmutzaufnahme.
Gleichmäßige Applikation mit geeignetem Werkzeug (Rolle, Pinsel oder Sprühverfahren).
Einwirkzeit und Überschussentfernung gemäß Herstellerangaben.
Endkontrolle auf gleichmäßige Benetzung und Schutzwirkung.
Menge: 110,000 m²

### Bereich 03 Kühlebornweg 14 -22 - Briefkasten

#### Abschnitt 03.01 Briefkastenanlage

**03.01.0010 Briefkastenanlage Kühlebornweg 14**
Briefkastenanlage Kühlebornweg 14
Briefkästen, RAL 9016 (verkehrsweiß); bestehend aus 16 Einzelkästen ca. 375x320x110 BxHxT, inklusive Resopal Namensschild weiß, 60x15 mm, Gravur schwarz, einzeilig und 2. Namensschild "Keine Werbung/Werbung ja bitte", Zylinderschloss mit 2
Schlüssel, Kasten nach DIN EN 13 724
inkl Aufmaß, Lieferung und Montage
Menge: 1,000 St

**03.01.0020 Briefkastenanlagen Kühlebornweg 16-22**
Briefkastenanlagen Kühlebornweg 16-22
Briefkästen, RAL 9016 (verkehrsweiß); bestehend aus 11 Einzelkästen ca. 375x320x110 BxHxT, inklusive Resopal Namensschild weiß, 60x15 mm, Gravur schwarz, einzeilig und 2. Namensschild "Keine Werbung/Werbung ja bitte", Zylinderschloss mit 2
Schlüssel, Kasten nach DIN EN 13 724
inkl Aufmaß, Lieferung und Montage
Menge: 4,000 St

### Bereich 04 Kühlebornweg 14 -22 - Maler / Beiputz nach Fenstertausch

#### Abschnitt 04.01 Maler / Beiputz nach Fenstertausch

**04.01.0010 Koordinierung / Terminierung mit dem Fensterbauer**
*** Bedarfsposition ohne GB
Koordinierung / Terminierung mit dem Fensterbauer
Abstimmung und koordinierung der Arbeiten parallel zur Treppenhaussanierung mit dem Fensterbauer durchführen.
Menge: 1,000 psh

**04.01.0011 Beiputz und Malerarbeiten innen / Laibung**
*** Bedarfsposition ohne GB
Die innenseitige Leibung nach erfolgtem Fenstereinbau
instand setzen.
Lieferung und Einbau von Eckschutzschienen im Bereich
der demontierten Fenster incl. fachgerechtem Einputzen.
Beschädigte Stellen fachgerecht beseitigen und beiputzen.

Nach erfolgten Beiputzarbeiten die betroffenen Leibungsflächen an den vorgefundenen Bestand anpassen, inkl. Material, Terminierungen, allen erforderlichen Vor- und Nebenarbeiten
Menge: 3800,000 lfm

**04.01.0012 Beiputz und Malerarbeiten innen / Wandfläche**
*** Bedarfsposition ohne GB
Die betroffenen kompletten Wandflächen an den vorgefundenen Bestand anpassen, inkl. Material, Terminierungen, allen erforderlichen Vor- und Nebenarbeiten
Menge: 2400,000 m²

USt %: 0,00
